# Erweiterung OGS Weeze
Angebotsaufforderung (GAEB DA XML 3.2, DA83)
Projekt: 21-05-Hb
Währung: EUR
Erstellt mit: GXML Toolbox V3.3 R20220330, ORCA AVA 25.0.2 - Professional Edition 25.00.02, 17.11.2022

## 02 Zimmerer-, Dachdecker- und Klempnerarbeiten

### Titel 00 Vorbemerkungen

*Hinweis: Angaben zum Bauvorhaben*
Name und Anschrift des Auftraggebers:
Gemeinde Weeze
Cyriakusplatz 13-14
47652 Weeze
Ansprechpartner: Herr Rettke

Beschreibung des Bauvorhabens:
Erweiterung der OGS an der Marienwassergrundschule an der Magdeburger Straße 7-15 in 47652 Weeze

Gegenstand dieser Ausschreibung sind:
- Zimmerer-, Dachdecker- und Klempnerarbeiten

Start und Ende der Arbeiten: gem. des beileigenden Terminplanes

Angaben zur Baustelle
Zufahrtsmöglichkeit über die Magdeburgerstraße, siehe Lageplan. Über eine zu erstellende Zuwegung von der Magdeburgerstraße ist das Baufeld befahrbar.

Schutzzeiten
Die gesetzlich vorgeschriebenen Arbeitszeiten sind einzuhalten. Lärmintensive Tätigkeiten bedürfen der Anmeldung und Absprache mit der Bauleitung.

Planunterlagen
Folgenden Unterlagen werden durch das Büro Pohlkamp&Osthues zugestellt:
- Lageplan
- Grundrisse
- Schnitte
- Ansichten
- Detailplanung

Ausführungszeitraum
Der Ausführungszeitraum ist gem. des Bauzeitenplanes definiert.

*Hinweis: Zusatzangaben zum Projekt*
Ausführungsunterlagen/ Unterlagen des AG und des AN:
Der AN erhält vom AG zum Start- und Klärungsgespräch, die für sein Gewerk spezifischen bzw. erforderlichen Planunterlagen 1-fach in Papierform. Die weiteren Planlieferungen erfolgen ausschließlich elektronisch.

Vom AN sind ohne besondere Vergütung zu liefern:
1. Zur Abrechnung sind bei Aufmaßerstellungen die Massen falls nötig mit einer Fotodokumentation zu belegen. Die Fotodokumentation kann in elektronischer Form dem AG zugesandt werden.
2. Der AN hat täglich Bautagesberichte zu führen und wöchentlich der Bauleitung zur Prüfung vorzulegen.

Personal / Bauleitung AN:
Das Personal des Auftragnehmers muss für die ihm übertragene Arbeit geeignet sein. Personen die gegen Arbeitsschutz- und Unfallverhütungsvorschriften verstoßen oder den Anweisungen des Bauherrn oder seinen Beauftragten hierzu nicht Folge leisten, sind unverzüglich abzuberufen und zu ersetzen. Werden Arbeitnehmer eingesetzt, die der deutschen Sprache nicht mächtig sind, muss ständig eine der deutschen Sprache kundige, fachlich geeignete Person als Ansprechpartner vor Ort sein. Um einen möglichst reibungslosen Bauablauf zu gewährleisten, hat der AN auf der Baustelle Führungspersonal einzusetzen, welches während der gesamten Bauzeit auf der Baustelle verbleibt. Eventuell notwendige Wechsel sind im Vorfeld mit der Bauleitung abzustimmen.

Leistungsumfang
Sämtliche Leistungen verstehen sich einschließlich Lieferung und Einbau/ Montage aller erforderlichen Materialien, Geräte, Maschinen, Gerüste etc. außer es wird darauf hingewiesen, dass beispielsweise Gerüste bauseits gestellt werden. Mit den Angaben im Leistungsverzeichnis sind auch der Herstellungsvorgang und - ablauf bis zur fertigen Leistung abgegolten.

In den Angebotspreisen ist alles einzukalkulieren, was zur vollständigen, fach- und sachgemäßen sowie funktionstüchtigen/ betriebsfertigen Ausführung der Leistungen und Lieferungen notwendig ist, insbesondere müssen darin auch alle Nebenleistungen gemäß VOB Teil C und ferne alle Leistungen und Aufwendungen, die nach der Verkehrssitte, den einschlägigen Vorschriften und den DIN/EN-Normen, den anerkannten Regelnd der Technik, den behördlichen Vorschriften/ Baugenehmigung sowie den Vertragsanlagen zu den geforderten Leistung gehören, enthalten sein.

Es dürfen nur Baustoffe mit bauaufsichtlicher Zulassung eingebaut werden. Der AN liefert hierzu auf Verlangen des AG entsprechende Nachweise (sortiert und abgeheftet).

Die Entsorgung sämtlicher Abfälle hat unter Erfüllung der abfallrechtlichen Deklarations-, Nachweis- und Dokumentationspflicht zu erfolgen. Es ist insbesondere die örtliche Abfallentsorgungssatzung zu berücksichtigen. Auf der Baustelle werden keine bauseitigen Müllcontainer vorgehalten. Das Abtransportieren von Verpackungsmaterial und Bauschutt sowie andere verursachte Abfälle ist durch den Auftragnehmer eigenverantwortlich und auf eigene Kosten durchzuführen. Die Baustelle ist laufend in einem sauberen und ordentlichen Zustand (besenrein) zu halten. Täglich hat eine grobe und zu den Wochenenden eine gründliche Reinigung zu erfolgen. Kommt der Auftragnehmer trotz Aufforderung der Reinigung nicht nach, so wird der Auftraggeber diese Arbeiten auf Kosten des Auftragnehmers durch einen Dritten ausführen lassen. Die hierfür eventuell angefallenen Kosten werden spätestens bei der Schlussrechnung in Abzug gebracht. Das Verunreinigen der öffentlichen Verkehrsflächen ist grundsätzlich zu vermeiden. Sollten dennoch Verunreinigungen entstehen, so sind diese unverzüglich auf eigene Kosten zu entfernen.

*Hinweis: Allgemeine Technische Vetragsbedingungen*
0.1 Angaben zur Baustelle nach VOB / ATV DIN 18299
Erweiterung der OGS an der Marienwassergrundschule
0.1.1 Lage der Baustelle
Das Grundstück, Magdeburgerstraße 7-15, 47652 Weeze, liegt im Stadtrandbereich der Gemeinde Weeze.
0.1.3 Art und Lage der baulichen Anlage
Bei dem Anbau der OGS handelt es sich um ein ein 1-stöckiges Gebäude ohne Unterkellerung. Das Gebäude schließt mit einem Pultdach ab.
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Gebäudedaten vom Anbau: NGF von 197m2 / Bruttorauminhalt 917m3
0.1.4 Verkehrsverhältnisse auf der Baustelle
Die BE-Einrichtungsfläche ist auf dem hinteren Teil des Grundstückes vorgesehen gem. des Baustelleneinrichtungsplanes. Die Anbindung zu dieser Fläche erfolgt über eine baugrundstücksinterne Zuwegung, welche direkt von der Straße befahrbar ist.
Lagerflächen stehen nur begrenzt zur Verfügung, daher müssen z.B. Restbaustoffe umgehend abgefahren werden.
Die Zufahrt ist ständig freizuhalten.
Fahrzeuge sind nur auf den dafür ausgewiesenen Flächen zu parken.
0.1.5 Freizuhaltende Flächen
Die vorhandenen Straßen um das Bauvorhaben dürfen nicht blockiert werden. Anlieferungen oder Entsorgungen mit Kränen oder dergleichen sind mit der Bauleitung frühzeitig abzustimmen.
0.1.6 Transporteinrichtungen und Transportwege
Zufahrtsmöglichkeit über die Magdeburgerstraße, siehe Lageplan. Über eine zu errichtende Zuwegung von der Magdeburgerstraße ist das Baufeld zu erreichen. Be- und Entladungen sowie Auf- und Abfahrten sind über diese Zuwegung über die gesamte Bauzeit möglich. Transport der Baustoffe sowie das Aufstellen von Entsorgungscontainern sind im eingezeunten Bereich auf der Baustelle in Abstimmung mit der Bauleitung möglich.
0.1.7 Wasser-, Abwasser- und ELT - Anschlüsse
Baustrom- und Bauwasserhauptanschlüsse sind bauseits vorhanden. Hauptverteiler sind durch den AN am bauseitigen Anschluss- bzw. Übergabepunkt zu errichten.
Die Kosten für den Verbrauch von Bauwasser und des Baustroms werden gem. der Vertragbedingungen des Bauherren abgerechnet. Ein verantwortungsbewusster Verbrauch wird hierbei vorausgesetzt. Verunreinigtes Wasser hat der Auftragnehmer fachgerecht zu entsorgen. Eine Entsorgung über Einläufe innerhalb oder außerhalb des Gebäudes sind nicht gestattet. Zusätzliche Stromverteiler sind Sache des AN. Bei besonderen Anforderungen durch z.B. spezielles Werkzeug ist die Bauleitung mit ausreichend Vorlauf zu informieren.
0.1.8 Lage und Ausmaß der überlassenen Flächen
Dem AN stehen die zum Baugelände gehörenden Grundstücksflächen gem. dem Baustelleneinrichtungsplan zur Verfügung. Benötigt der AN zusätzliche Flächen für die Erbringung seiner Leistungen, so hat er diese selbstständig auf eigene Kosten zu beschaffen sowie die Beschaffung der hiermit verbundener erforderlicher Genehmigungen für die Benutzung von Flächen. Anfallende Kosten sind in die entsprechenden Positionen der Baustelleneinrichtung einzurechnen. Für das Absperren und Sichern von Material und Gerät ist ausschließlich der AN verantwortlich. Mit Fortschreiten der Baumaßnahme muss die vorhandene Fläche unter den Gewerken für Materiallagerung, Unterkünften etc. aufgeteilt werden. Hierzu müssen im Vorfeld frühzeitig Abstimmungsgespräche im Rahmen der Baubesprechung stattfinden.
0.1.9 Bodenverhältnisse
Eine Bodenuntersuchung wurde durchgeführt. Das Ergebnis der Bodenerkundung ist in den Anlagen zum LV zu finden.
0.1.10 Grundwasser
Der Grundwasserspiegel wurde bei ca. -1,80 m unter GOK bei den Bodenuntersuchungen festgestellt.
0.1.11 Umweltrechtliche Vorschriften
Altlasten: Auf dem Baugrundstück sind keine Altlasten bekannt.
0.1.12 Vorgaben für die Entsorgung
Die Trennung und Entsorgung aller Abfälle hat nach den gültigen Ortsvorschriften zu erfolgen. Die Entsorgung von Paletten insbesondere von Einwegpaletten ist Sache des AN. Einweg- und Europaletten sind nach Anlieferung und Entladung umgehend zu entsorgen. Durch den AN sind Paletten etc. zu kennzeichnen, sodass eine Identifizierung und Zuordnung möglich ist. Eine Entsorgung durch den AG ist kostenpflichtig und wird von der Rechnungssumme abgezogen. Die Baustelle ist täglich zu säubern. Jede Firma ist für die Entsorgung des selber verursachten Bauschuttes zuständig. Sollte trotz Aufforderung durch die Bauleitung der Bauschutt nicht beseitigt werden, wird dieser 3 Tage nach Aufforderung auf Kosten des Verursachers beseitigt.
0.1.13 Schutz von Bäumen etc.
Für den Schutz von Bäumen ist die derzeit gültige Fassung der DIN 18920 Schutz von Bäumen, Pflanzenbeständen und Vegetationsflächen bei Baumaßnahmen einzuhalten. Die Maßnahmen zum Schutz sind in einer gesonderten Position im Leistungsverzeichnis ausgeschrieben.
0.1.14 Baustellenverordnung
Die zur Erfüllung der beauftragten Leistungen notwendigen Unfallverhütungsvorschriften und Sicherheitsgesetze sowie die vom Auftraggeber zu erlassende Baustellenordnung und der SiGePlan sind einzuhalten. Der SiGePlan wird bei Beauftragung ausgehändigt. Dem Auftragnehmer obliegt die Pflicht, sich hiervon in geeigneter Weise Kenntnis zu verschaffen und alle seine Arbeitnehmer vor Aufnahme der Arbeiten entsprechend einzuweisen.
0.1.15 Besondere Anordnungen, Vorschriften, Maßnahmen
Lärm und Staubentwicklung sind bei den Bauarbeiten auf ein Mindestmaß zu beschränken. Alle gültigen Corona-Anordnungen zum jeweiligen Zeitpunkt sind zu befolgen- hier wird insbesondere auf die Maskenpflicht hingewiesen.
0.1.15 Bauseitige Maßnahmen
Gebäude wird eingerüstet
0.1.17 Arbeiten anderer Unternehmer auf der Baustelle
In Abhängikeit des Bauvortschrittes: Innenausbaugewerke.
Vom Auftragnehmer wird die Teilnahme an einer wöchentlichen Baubesprechung in Abstimmung mit der Bauleitung gefordert, an der der Inhaber oder ein von ihm autorisierter deutschsprachiger Vertreter (Fachbauleiter) teilnehmen muss.
Angaben zur Ausführung
0.2  Angaben zur Ausführung nach VOB / ATV DIN 18299
0.2.1 Vorgesehene Arbeitsabschnitte
Gesamtbauzeit:
Der AN hat grundsätzlich keinen Anspruch auf einen kontinuierlichen Ablauf seiner Arbeiten innerhalb der angegebenen Gesamtausführungsdauer. Die Ausfürhung von Nachlaufleistungen bewirkt keine Verlängerung der Ausführungsfristen, sofern dies nicht ausdrücklich vereinbart wurde. Zwischentermine, die während des Bauablaufes vereinbart werden (z.B. im wöchentlichen Baustellenprotokoll) werden nach voriger Abstimmung im Sinne des Vertrages rechtsrelevant.
Ausführungsbeginn/ Ausführungsende: gem. Terminplan
0.2.2 Anforderungen an Baustelleneinrichtung
Keine Angaben, bzw. gem. Positionen im Leistungsverzeichnis
0.2.3 Regelung und Sicherung des Verkehrs
Die Regelung des Verkehrs bei Anlieferungen und sonstigen Manövern, die im Bereich von öffentlichen Verkehrsflächen stattfinden, obliegt dem AN. Die Verkehrsregelung ist entsprechend den Straßenverkehrsvorschriften auszuführen. Sollte dies nicht ausreichen, ist eine Straßensperrung durch den AN zu organisieren.
0.2.6 Anforderungen Gerüst
Bauseitige Leistung.
0.2.7 Mitbenutzung fremder Gerüste
Die Fassadengerüste sind durch alle auf der Baustelle tätigen Firmen nutzbar. Alle Innengerüste sind grundsätzlich durch alle AN für die eigenen Arbeiten zu stellen.
0.2.8 Vorhaltung von Baustellen- und Einrichtungsgegenständen / Lagerräumen
Keine Angaben bzw. gem. Positionen im Leistungsverzeichnis.
0.2.9 Recycling-Stoffe
Alle zu verarbeitende Baustoffe sind als neue und ungebrauchte Stoffe zu verwenden.
0.2.12 Eignungs- und Gütenachweise
Nachweise sind für alle einzubauenden Stoffe dem AG rechtzeitig zur Prüfung vorzulegen.
0.2.17 Leistungen anderer Unternehmer
Siehe Angaben zur Baustelle
0.2.18 Koordination TGA für Anlageteile
Bezüglich der Einstellung und Inbetriebnahme von Anlagenteilen im Bereich TGA, haben sich die entsprechenden Einzelgewerke Heizungs-, Sanitär-, Lüftungs- und Elektrotechnik untereinander abzustimmen. Dies gilt insbesondere für die Herstellung unterschiedlicher Medienanschlüsse an Maschinen, Geräte und Apparate, sowie für den Anschluss und die Aufschaltung auf die vorhandene Gebäudeleittechnik.
0.2.19 Benutzung von Leistungen vor Abnahme
Gemäß VOB/B ist ausschließlich die förmliche Abnahme Vertragsbestandteil. Ausnahmen sind schriftlich mit der Bauleitung und dem AG abzustimmen. Inaugenscheinnahmen für bei der Abnahme verdeckter Bauteile müssen bei der Bauleitung schriftlich angemeldet werden.
0.2.21 Abrechnung
Gemäß VOB/C neueste Ausgabe.
Nach Auftragsvergabe sind innerhalb von 14 AT unentgeldlich vorzulegen:·
- Bauzeitenplan für das eigene Gewerk
0.2.22 Hinweise Arbeitsschutzvorschriften
Auf staatliche Arbeitsschutzvorschriften, in denen vom Unternehmer zur Verhütung von Arbeitsunfällen, Berufskrankheiten und -arbeitsbedingten Gesundheitsgefahren sowie zur 1.Hilfe zu treffende Maßnahmen näher bestimmt sind - in ihrer jeweils gültigen Fassung-, wird ausdrücklich hingewiesen.
· Arbeitsschutzgesetz
· Arbeitsstättenverordnung
· Betriebssicherheitsverordnung
· PSA - Benutzungsverordnung
· Lastenhandhabungsverordnung
· Baustellenverordnung
· Biostoffverordnung
· Gefahrstoffverordnung
· BGV A1 "Grundsätze der Prävention"
· Unfallverhütungsvorschriften
(diese Auflistung ist nicht abschließend!)

*Hinweis: Dokumentation*
Für alle zu liefernden Bauteile, Baustoffe, Baustoffgemische, Fertigteile und Geräte ist laufend die entsprechende Dokumentation (Konformitätserklärungen, Eignungsnachweise, Bauartzulassungen, sonst. Prüfzeugnisse, Zulassungen, geprüften statischen Berechnungen, Verlegepläne, Datenblätter, Bedienungs-/Wartungs-/Reinigungs-/ Instandsetzungsvorschriften, Ersatzteillisten, Bestandszeichnungen, ASI-Plan, Protokolle der Eigen- und Fremdüberwachung usw.) unaufgefordert zu übergeben.
Der AN haftet für die Richtigkeit der übergebenen Unterlagen. Die Unterlagen sind vor der Abnahme Inhaltsverzeichnis digital zu übergeben. Das Fehlen von Unterlagen wird als wesentlicher Mangel angesehen.
Als Orientierung dient die Anlage der mitzuliefernden Qualitätsnachweise.

### Titel 01 Allgemeine Arbeiten

**01.1 Baustelleneinrichtung des Auftragnehmers**
*** Pauschalposition
In die Baustelleneinrichtung des Auftragnehmers sind alle für die Durchführung der Arbeiten erforderlichen Maschienen, Geräte, Hebe- und Werkzeuge etc. einzukalkulieren, inkl. Räumung der Baustelleneinrichtung nach Abschluss der Leistung.
Menge: 1,000 psch

### Titel 02 Abklebung Sockel/Bodenplatte

**02.1 Absaugen Oberflächenwasser**
Absaugen von Oberflächenwasser oberhalb der Bodenplatte als Vorleistung für nachfolgend beschriebene Arbeiten.

Alle notwendigen Geräte zur Erbringung der Leistung sind mit einzukalkulieren.

Ausführung nur in Abstimmung mit der Bauleitung.

Schichtdicke des Oberflächenwassers bis ca. 1 cm.

Abrechnung erfolgt über Quadratmeter.
Menge: 100,000 m2

**02.2 Untergrund reinigen**
Betonplatte von Staub, groben Verschmutzungen z.B Gipsreste, Mörtelreste, Farbreste, Öl, Erdanhaftugen und losen Teilen besenrein abkehren und ggf. abstoßen, Schutt aufnehmen und entsorgen, inkl. Transport- und Deponiegebühren.
Menge: 230,000 m2

**02.3 Voranstrich auf Beton / Flächenabdichtung**
Voranstrich für Bitumendichtbahn liefern und fachgerecht aufbringen, auf gereinigte oberflächentrockene Bodenflächen. Haftgrund als systemgeeigneter kalt streichbarer Bitumenvoranstrich auf abzudichtende Flächen aufbringen und durchtrocknen lassen.
Menge: 230,000 m2

**02.4 Flächenabdichtung**
Abdichtung gegen aufsteigende Feuchtigkeit auf der Bodenplatte DIN 18195-4, einlagige Bitumen-Schweißbahn nach DIN V 20000-201, Typ BA G 200 S4, liefern und fachgerecht nach DIN 18195 und Herstellervorgabe verlegen, Stöße überlappend, vollflächig verklebt.
Anwendungsfall: Bodenfeuchte
Unterlage Betonbodenfläche mit Bitumenvoranstrich
Einbauort: Geschosse gegen Erdreich

Position inkl. dem Anarbeiten an die Querschnittsabdichtung unter den aufgehenden Wänden.
Menge: 230,000 m2

**02.5 Aussparungen**
Abdichtungsanschluss an Durchdringungen mit Klemm- oder Klebeflansch herstellen. Auf einen vollflächigen und wasserdichten Anschluss ist zu achten.

Durchmesser der Öffnungen bis zu ca. 100cm²
Menge: 6,000 St

**02.6 Eindichtung bodentiefe Fenster- und Türelemente**
Bodentiefe Fensteranschlüsse mit Flüssigkunststoff eindichten, seitlich bis maximal 30cm über OKFF entsprechend der Herstellervorschriften.

Die Arbeiten sind wie folgt auszuführen:
Reinigen + aufrauen des Fensterrahmens /-profils im Bereich der Abdichtungsfläche; nur die mit Flüssigkunststoff überdeckte Fläche darf vorbehandelt werden, um optische Schäden zu vermeiden; Grundierung auf dem Rahmen; auf eine Grundierung auf der Bitumenschweißbahn kann verzichtet werden, wenn die Abdichtung 15cm auf die Bahn gezogen wird. Fachgerechtes aufbringen der Abdichtung inkl. Vlieseinlage. Mindestüberdeckung des Fensterrahmens von 2,5cm ist einzuhalten.

Abwicklung der Kunststoffeindichtung von 10 bis 40cm

Abrechnung der aufgetragenen Fläche in m².
Menge: 7,000 m2

### Titel 03 Zimmererarbeiten

*Hinweis: Vorbemerkungen Zimmererarbeiten*
Für die Einbaufeuchte von Bauschnittholz aus Nadelholz wird festgelegt, dass eine Holzfeuchte von höchstens 15+/-3% eingebaut werden darf.
Zudem ist die Konstruktion nach dem Verzimmern direkt vor Feuchteeinwirkung durch das Aufbringen von Abdichtungslagen zu schützen. Der Bauleitung ist durch Messungen vor Ort die Einhaltung der Holzfeuchte nachzuweisen.
Die Abrechnung erfolgt nach statischer Dimensionierung der Holzbauteile sowie der Anmerkungen in den jeweiligen Positionen.

**03.1 Abbund-, Werk-und Montageplanung, Verlegeplan**
*** Pauschalposition
Abbund-, Werk-und Montageplanung sowie Verlegeplan für Alumiumeindeckung des Pultdaches, inkl. Abstimmung und Dokumentation, Bauteilbemessungen gemäß Erfordernis für die gesamten nachfolgend beschriebenen Leistungen.

Die Planunerlagen sind der Bauleitung rechtzeitig in 2-facher Ausfertigung zur Freigabe vorzulegen.

Alle Leistungen dieses Leistungsverzeichnisses sind gemäß
den zu erbringenden vorgenannten Unterlagen herzustellen und
einzubauen.
Menge: 1,000 psch

**03.2 Fußholz b/h=8/12cm**
*** Bezugsbeschreibung
Liefern und Abbund/ montieren von einem Fußholz b/h=8/12cm aus Konstruktionsvollholz der Holzgüte NH C24 auf den Stahlbetonrähmen in Dachneigung für die spätere Auflagerung der Balkenlage.
Befestigung mit Anker M16 (Bolzenanker Faz II 16 der Fa. Fischer o.glw.) a<=2,00m bzw. a<=1,00 im Eckbereich.
Menge: 16,000 m

**03.3 Keilholz b/h=16/8cm**
*** wie Position 03.2
Keilholz b/h=16/8cm im Traufbereich (abgestimmt auf Stb.-Rähm).

Schnitt Traufbereich:
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Menge: 15,000 m

**03.4 Keilholz b/h=16/6cm**
*** wie Position 03.2
Keilholz b/h=16/6cm im Firstbereich (abgestimmt auf Stb.-Rähm).

Schnitt Firstbereich:
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Menge: 15,000 m

**03.5 BSH-Binder b/h=20/56cm**
*** Bezugsbeschreibung
Liefern und Abbund/ montieren von einem Binder aus Brettschichtholz in der Dachneigung von 6°, gemäß Planunterlagen und Statik in folgend beschriebener Weise:

Binder b/h=20/56cm aus BSH GL24h, Anschluss an Stahlbetonrähm mit Balkenträger BTC520-B mit 13 Stabdübel d=12mm und 8 Ankerbolzen (FAZ II 12/10 der Fa. Fischer o.glw.) zugfest nach Angabe der Statik verankern.

Länge des Binders: ca. 16,0m
Menge: 1,000 St

**03.6 BSH-Binder b/h=20/46cm**
*** wie Position 03.5
Binder b/h=20/46cm
Länge des Binders: ca. 16,0m
Menge: 1,000 St

**03.7 Erstellung Sparrenlage 10/26cm / 6,70m / Anschluss Binder+Binder**
Liefern und Abbund von Konstruktionsvollholz als Sparrenlage der Festigkeitsklasse C24 NH nach DIN EN 338, Holzfeuchte 15 +/-3% nach Statikplänen und folgender Beschreibung als Dachtragkonstruktion der OSB-Schalung:

Die Sparren mit b/h=10/26cm sind im Abstand a<=65cm gem. Statik zwischen den Bindern einzubauen. Anschluss an den Binder mit Balkenschuhen BSNN 100/200 in Teilausnagelung mit Kammnägeln CNA 4,0x50.

Neigung Pultdach von 6°

Länge der Sparren: 6,70m
Menge: 24,000 St

**03.8 Erstellung Sparrenlage 10/26cm / 7,30m / Anschluss Binder+Fußholz**
Liefern und Abbund von Konstruktionsvollholz als Sparrenlage der Festigkeitsklasse C24 NH nach DIN EN 338, Holzfeuchte 15 +/-3% nach Statikplänen und folgender Beschreibung als Dachtragkonstruktion der OSB-Schalung:

Die Sparren mit b/h=10/26cm sind im Abstand a<=65cm gem. Statik zwischen Binder und Fußholz einzubauen. Anschluss an den Binder mit Balkenschuhen BSNN 100/200 in Teilausnagelung mit Kammnägeln CNA 4,0x50.
Anschluss auf dem Fußholz aufgelegt mit mit Würth ASSY PLUS VG 8,0x330mm o.glw. befestigen.

Sparren mit ca. 18cm Überstand zum tragenden Mauerwerk.

Neigung Pultdach von 6°

Länge der Sparren: 7,30m
Menge: 24,000 St

**03.9 Sicherheitsnetze**
Auffangnetze /Schutznetze gem. DGUV Regel 101-011(Einsatz von Schutznetzen - Sicherheitsnetzen) im Zuge der Bindermontage/ Sparrenmontage einbauen.

Die Befestigung erfolgt an Baleken /Sparren.

Die Netze sind für eine Dauer von bis zu vier Wochen
vorzuhalten und auf Abruf durch die Bauleitung zu demontieren.
Position inkl. Rollgerüst oder Hubarbeitsbühne.
Menge: 220,000 m2

**03.10 Verlängerungswoche Sicherheitsnetze**
Zusätzliche Vorhaltung des vorbeschriebenen Sicherheitsnetzes über die Grundeinsatzzeit von 4 Wochen hinaus.

Die Abrechnung erfolgt nach m²*Woche.
Menge: 440,000 m2

**03.11 Sparren b/h=6/8cm, Firstbereich**
Anbringen von Sparren mit b/h=6/8cm und einer Länge bis 80cm im Abstand von a<=60cm auf das Keilholz und den Dachsparren mit Kammnägeln CNA 4,0x50 befestigen.

Für das verbaute Holz ist Konstruktionsvollholz, Festigkeitsklasse C24 NH, Holzfeuchte 15 +/-3% zu verwenden.

Ausführung dieser Sparren im Firstbereich zur Dachrandausbildung.

Schnitt First:
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Menge: 25,000 St

**03.12 Verschalung Pultdach OSB 22mm**
Sparrenlagen der Dachflächen mit Schalung aus OSB-Platten DIN EN 13986 und DIN 20000-1, Plattentyp OSB/3, für tragende Anwendung, Dicke 22mm, Oberfläche ungeschliffen, Befestigung nach Statik ausbilden.

Neigung Pultdach von 6°
Menge: 240,000 m2

**03.13 Hartschaumdämmung d = 160 mm**
Hartschaumdämmung d = 160mm, im Übergangsbereich der Dachkonstruktion zum Bestand auf Mauerwerk mittels geeigneter Anker anbringen.
Um Wärmebrücken zu vermeiden, ist die Dämmung dicht zu stoßen. Anforderungen an den Wärmeleitkoeffizient mind. WLG035.
Menge: 3,000 m2

**03.14 Holzständerwerk Giebelwand**
Liefern und Abbund von Holzwerkstoffen für die zimmermannsmäßige Erstellung der Holzständerwand des Giebels.

Konstruktionsvollholz b/h=8/16cm als Holzbohle für den weiteren Sparrenstückanschluss auf der Sparrenkonstruktion im Bestand kraftschlüssig aufschrauben, Festigkeitsklasse C24 NH nach DIN EN 338, Sortierklasse S10 TS DIN4074-1, Holzfeuchte 15 +/-3%.

Sparrenstücke mit b/h=6/16cm und der Länge bis ca. 80cm im Abstand A<=75cm vertikal auf die vorbeschriebene Holzbohle kraftschlüssig mittels Winkelverbindern montieren. Als oberer Anschluss die Verschraubung am Binder vorzusehen wie vor beschrieben.

Der Innenbereich zwischen den Sparrenstücken ist mit einer Mineralwolledämmung WLG 035 vollflächig auszudämmen.

Abrechnung in m2 inkl. Kleinmaterial.
Menge: 5,000 m2

**03.15 Lattung als Unterkonstruktion OSB**
Lattung aus Nadelholz DIN 68 365, Güteklasse I, mit einem Lattenquerschnitt von 40/60mm als Unterkonstruktion für folgend beschriebene OSB-Plattenverkleidung.
Position inkl. aller Zuschnitte und Befestigungsmaterial, Mindeslänge 1,00m als Kalkulationsgrundlage.
Menge: 30,000 m

**03.16 Verschalung Giebel OSB 22mm**
Verschalung der Giebelflächen mit Schalung aus OSB-Platten DIN EN 13986 und DIN 20000-1, Plattentyp OSB/3, für tragende Anwendung, Dicke 22mm, Oberfläche ungeschliffen, kraftschlüssig verschraubt.

Position inkl. aller schrägen Zuschnitte.
Menge: 12,000 m2

### Titel 04 Aluminiumdach

*Hinweis: Vorbemerkungen Aluminiumdach*
Auf Grund der Anforderung an die Angleichung an den Bestand sind Profile von folgendem Hersteller zu verwenden.

KALZIP GMBH
August-Horch-Str. 20 - 22
56070 Koblenz
Postfach 10 03 16
56033 Koblenz
Telefon: 0261 / 9834-0
Telefax: 0261 / 9834-100

Die Herstellervorschriften der Firma Kalzip GmbH, insbesondere, aber nicht abschließend, die Broschüren und Merkblätter sind zu beachten:
- Montagerichtlinien
- Technikhandbuch
- Produkte und Anwendungen
- Konstruktionsdetails
- Bearbeitungshinweise
- Gebrauchsanweisungen
- Baustellenproduktionshinweise

Bearbeitungshinweise
Hohlräume zwischen Dämmschicht und Aluminium-Dachhaut sind unbedingt zu vermeiden, um den Trommeleffekt bei Niederschlag abzumindern und Kondensat zu verhindern.

Tätigkeitsnachweis
Sofern der Auftragnehmer für die vertragsgemäße Ausführung seiner Leistungen Spezialwerkzeuge und Geräte der Kalzip GmbH benötigt, ist er verpflichtet, diese Spezialwerkzeuge und Geräte auf seine Kosten zu beschaffen und zu benutzen.

Konstruktionsmerkmale
Dachgrundriss, Dachform, Gebäudehöhe, Traufhöhe, Dachneigung, Dachüberstand siehe Planunterlagen.

Konstruktion:
Holzschalung (OSB 22 mm) auf Holzpfetten mit
Vordeckbahn, Wärmedämmung und Metalleindeckung als Warmdach, Dampfsperre raumseitig bauseits.

**04.1 Statische Berechnung für das Bedachungssystems**
*** Pauschalposition
Prüffähiger statischer Nachweis für das Bedachungssystem erstellen und zur Freigabe dem Auftraggeber digital vorlegen.
Die erforderlichen Nachweise der Tragschale sind nicht Bestandteil dieser Position.
Versand der Statik erfolgt als pdf-Dokument.
Dachüberstände und Schneeanhäufungen bzw. Schneesackbildungen sind in der Statik berücksichtigt.

Die spätere mögliche Montage von PV-Anlagen ist für die Anzahl der Haltepunkte zu berücksichtigen.
Menge: 1,000 psch

**04.2 Verlegeplan Bedachung**
Bahnaufteilungs- und Klippanordnungsplan für die Bedachung der 2 Pultdachflächen. Die Basis der Planung sind durch den Auftraggeber bereit gestellte Architektenpläne in dwg-Format o.ä.sowie weitere Informationen.
Basis der Konstruktion sind die abgestimmten Daten der Bausache.
Menge: 1,000 Psch

**04.3 Vordeckung auf Schalung**
Verlegung einer diffusionsoffenen Schalungsbahn als Notabdichtung mit Flächengewicht: ca. 200 g/m² mit einem sd-Wert < 0.10 m nach DIN 52618 normal entflammbar B2 nach DIN 4102 lose verlegt, als Trennlage verdeckt aufgenagelt + Nageldichtband und mit den Klipps der Dachdeckung mechanisch befestigt.
Menge: 240,000 m2

**04.4 Komprimierbare Wärmedämmung**
Einbau einer komprimierbaren Wärmedämmung, dicht gestoßen und sauber an Dachränder und Verbundklipps angearbeitet, Material: MF - Rollfilz weich komprimierbar
Wärmeleitfähigkeit : λ = 0,035 W /mK, Baustoffklasse: A1/A2 nicht brennbar, Anwendungsgebiet: DAD dk.
Lieferdicke: 80 mm
Einbaudicke: 60 mm
(20 mm komprimiert und vollflächig unter der Dachhaut anliegend)
Menge: 240,000 m2

**04.5 Dacheindeckung**
Verbundklipp E 40 mit 5 mm Distanzkappe (abgestimmt auf Dämmstärke) mit Stahlkern und glasfaserverstärkter Kunststoffummantelung, zur Vermeidung von Wärmebrücken und Dilatationszwängungen, auf vorhandener Unterkonstruktion zur Befestigung der Kalzip-Profiltafeln einbauen.
Klippabstände und Klippanzahl gemäß statischer Berechnung.
Die Befestigung der Klipps mit der Unterkonstruktion erfolgt gemäß der allgemeinen bauaufsichtlichen Zulassung und Statik und ist einzukalkulieren.

Die spätere mögliche Montage von PV-Anlagen ist für die Anzahl der Haltepunkte zu berücksichtigen.

Verlegung von Kalzip-Aluminium-Profiltafeln werksseitig vorgefertigt mit kreisrunden Falzverbindungen zum maschinellen Verbördeln.
Legierung: nach allgemeiner bauaufsichtlicher Zulassung
- Profil/Blechdicke: Kalzip 50/429/ 1,00 mm
- ungestoßene Bahnlänge: bis ca. 11,50m
- Oberfläche: walzblank + bandbeschichtet
- System: Polyesterbeschichtung 25 µm
- Farbton: RAL-Standard 9007 / RSL mit Schutzfolie auf großem Bördel
Menge: 240,000 m2

**04.6 Stoßausbildung**
Ausbildung einer hinterlaufsicheren Stoßausbildung des Dachsystems im Bereich der übergreifenden Profile auf Grund der lieferbaren Längen.
Menge: 14,000 m

**04.7 Festpunktausbildung Standard**
Ausführung der Festpunktausbildung nach Statik, Diagonalbohrungen durch den kleinen Bördel und
den Klippkopf zur Aufnahme der Festpunktnieten
zur Fixierung einer jeden Profiltafel.
Befestigung des Klipps auf vorhandener Tragschale.
Die Lasten aus dem Festpunkt müssen von der o. g. Unterkonstruktion abgeleitet werden.
Der statische Nachweis der Weiterleitung der Dachschubkräfte ist durch den Tragwerksplaner zu führen.
Gewählter Festpunktklipp: L 40 TK 5
Verbrauch und Befestigungsmittel gemäß Statik
Menge: 35,000 St

**04.8 Pultfirst als Dachabschluss**
Ausbildung des Pultfirstes als Dachabschluss gem. Plan und Herstellervorschrift aus Firstblech mit Halterungs/ Distanzprofil, Auffaltung des Randabschlusses des Profiles und Schließblech mit Formfüller. Die Produkte sind passend zur Dacheindeckung auszuführen.

Material: Aluminium 1,00 mm dick
Oberfläche: wie Dacheindeckung
Abwicklung: bis ca. 333mm, 3 mal gekantet, Aluminium 1,00mm dick
Menge: 15,000 m

**04.9 Ortgangabschluss als Dachabschluss/ Abwicklung 450mm**
Ausbildung des Ortgangabschlusses als Dachabschluss gem. Plan und Herstellervorschrift aus Aluminium-Ortgang- Verstärkungsprofil, Aluminium-Ortgangleiste, Aluminium-Sturmhaken, Z-Profil als Stützprofil und Verankerung, Ortgangblech. Die Produkte sind passend zur Dacheindeckung auszuführen.

Material: Aluminium 1,00 mm dick
Oberfläche: wie Dacheindeckung
Abwicklung: bis ca. 450mm, 4 mal gekantet, Aluminium 1,00mm dick
Menge: 17,000 m

**04.10 Ortgang als Anschluss aufgehend**
Ausbildung des Anschlusses an aufgehende Bauteile am gem. Plan und Herstellervorschrift aus Blech
Aluminium-Ortgang- Verstärkungsprofil, Aluminium-Ortgangleiste, Aluminium-Sturmhaken, Z-Profil als Stützprofil und Verankerung, Ortgangblech aufgekantet an aufgehendes Bauteil. Die Produkte sind passend zur Dacheindeckung auszuführen.

Material: Aluminium 1,00 mm dick
Oberfläche: wie Dacheindeckung
Abwicklung: bis ca. 450mm, 4 mal gekantet, Aluminium 1,00mm dick
Menge: 15,000 m

**04.11 Traufenabschluss**
Ausbildung des Traufenabschlusses als statische Randaussteifung mit Traufwinkel 40/20/2 pressblank
(Material: Aluminium stranggepreßt), Traufendichtung ISO - KOMPRI - Band 150 kg/m², Abmessung: 15/2-10 mm, Farbe: grau, Alu Bechernieten 5 x 12 mm, Rinneneinstand der Profiltafeln: 60 mm, inkl dem Abbiegen der Bahnenden im Bereich des Bodenbleches.
Menge: 15,000 m

**04.12 Lüfterstutzen zum Einschweißen**
Lüfterstutzen für Sanitärlüfter zum Einschweißen in die Dachfläche, Material: Aluminium 1,00mm, Oberfläche: wie Dacheindeckung, Abmessung: NW 100mm mit Regenhaube in Anpassung an das Dachgefälle lotrecht, örtlich in die Dachfläche eingeschweißt.
Entfernen der Farbbeschichtung und Nachlackierung an der Baustelle im Bereich der Schweißnaht.
Menge: 2,000 St

**04.13 Schneefangvorrichtung**
Installieren einer Schneefangvorrichtung zum Schutz von Personen und Vermeidung von materiellen Schäden
(z. B. Rinnen und tieferliegenden Dachflächen).
1,17 Paar/m Schneefanghalter pressblank, 4,66 Stück/m Schneestopper blank, 1,00m/m Alu Schneefangrohr pressblank
Abmessung: 32 x 2 mm auf den Bördeln der Profiltafeln durchdringungsfrei befestigt, Abstand vom Traufende der Bahnen ca. 50cm.
Menge: 15,000 m

*Hinweis: Vorbemerkung: Sicherungssystem*
Die nachstehenden Leistungen sind in fix und fertiger Leistung anzubieten. Es ist ein zertifiziertes Seilsicherungssystem zu verwenden.

**04.14 Absturzsicherung komplett (überfahrbare Variante)**
*** Pauschalposition
*** Grundposition ZZ 1.0
Erstellung der kompletten Absturzsicherung für den Pultdachbereich in fix und fertiger Leistung nach Planvorgabe und allen gültigen Vorschriften sowie Montagehinweisen des Herstellers.
Die Produkte sind auschließlich von einen Hersteller einzubauen, ein Herstellermix ist nicht zulässig.

Zusätzliche Angaben zum Seilsicherungssystem:
Das Seilsicherungssystem muss es dem Benutzer erlauben, mit einem speziellen Seilgleiter sämtliche Zwischenhalterungen und Kurvenelemente zu überfahren, ohne sich ab- oder umhängen zu müssen. Das System muss nach EN795 Klasse C zugelassen sein. Alle Bauteile des Systems müssen aus Edelstahl bestehen. Die Zwischenhalter und Kurven müssen das Sicherungsseil fest umschließen, so dass ein Schlagen des Seils verhindert wird. Die Endhalter und Kurvenelemente müssen mit einer Kraftabsorbierung ausgerüstet sein. Beidseitiges Arbeiten am Sicherungssystem muss ohne umhängen möglich sein. Die anfallenden Kräfte müssen mit einer computergestützten Simulation nachgewiesen werden. Montage, Abnahme mit Zertifizierung

Für die komplette Dachabsicherung sind folgende Bauteile einzuplanen und montieren. Die aufgelisteten Produkte besitzen keinen Anspruch auf Vollständigkeit und sind im Zuge der Ausführung ggf. um Zusatzelemente je Herstellerwahl zu ergänzen.

5 St Anschlagpunkte auf Stehfalz als Kurven- / End- /Einzelhalter
Für Stehfalz - Profile, Permanenter Anschlagpunkt, mit allgemeiner bauaufsichtlicher Zulassung, speziell für handwerklich gefertigte Stehfalzdächer zur Montage in Holz. Geeignet zur End- und Kurvenbefestigung. Inkl. fortlaufender Seriennummer und Befestigungsmaterial.

3 St Anschlagpunkte auf Stehfalz als Zwischenhalter
Ausführung wie Vorposition jedoch 150 mm Erhöhung für Zwischenhalter.

1 Einzelseil mit einer Gesamtlänge von ca. 35,00m inkl. Spannelement, Gabelkop und Kraftbegrenzer

5 St Seilhalter
Voll überfahrbarer Seilzwischenhalter bzw. Kurvenelement aus besonders robustem V4A, überfahrbar mit Gleitern, Montage auf Anschlagpunkten.

1 notwendiges Systemschild für die Seilsicherung

2 St Seilgleiter
Abnehmbarer Seilgleiter aus hochfestem Aluminium für überfahrbare Seilsicherungssysteme. Automatische Schliessung. Sichert 1 Person gem. DIN EN 795:2012.

Zertifizierung des Sicherungssystemes
Ausstellung des Zertifizierungsnachweises für das angebotene Sicherungssystem zu Aushändigung der Bauleitung.

Dokumentationsordner
Inhalt des Ordners:
- vorgeschriebene Montagedokumentation
- Bestätigung der Inbetriebnahme/ Zertifizierung
- Eintragung/ Bestätigung der Durchführung der jährlichen
Überprüfung der Absturzsicherung

Die Abrechnung erfolgt für die komplette Dachfläche als Pauschalpreis.
Menge: 1,000 psch

### Titel 05 Klemptnerarbeiten / Fassadenarbeiten

**05.1 Alu-Verkleidung Unterseite Pultdachabschluss**
1-teilige Verkleidung der Unterseite Pultdachabschluss gem. Plan mit einem Alu-Blech, Farbe nach Wahl des AG, Stärke mindestens 2,0mm, Verschraubung sichtbar im Raster in OSB-Platte.

Abwicklung Blech bis zu ca. 250mm, insgesamt bis zu 3 notwendige Kantungen.

Befestigungsmittel aus Edelstahl, Stöße sind mit Blechen aus dem gleichen Material zu hinterlegen, Ausdehnungsmöglichkeit beachten (Befestigung nicht im Überlappungsbereich, sondern unmittelbar daneben).

Die Alu-Bleche sind von der Holzunterkonstruktion mittels einer aufgebrachten Trennlage zu trennen. (bzgl. Kondenswasser und Luftversorgung)

Position inkl. Befestigungs- und Kleinmaterial.
Menge: 15,000 m

**05.2 Alu-Verkleidung Traufe**
1-teilige Verkleidung der Traufenansichtsseite gem. Plan mit einem Alu-Blech abgekantet, Farbe nach Wahl des AG, Stärke mindestens 2,0mm, Verschraubung auf OSB-Platte der Dachkonstruktion.

Abwicklung Blech bis zu ca. 300mm, insgesamt bis zu 3 notwendige Kantungen.

Befestigungsmittel aus Edelstahl, Stöße sind mit Blechen aus dem gleichen Material zu hinterlegen, Ausdehnungsmöglichkeit beachten (Befestigung nicht im Überlappungsbereich, sondern unmittelbar daneben).

Die Alu-Bleche sind von der Holzunterkonstruktion mittels einer aufgebrachten Trennlage zu trennen. (bzgl. Kondenswasser und Luftversorgung)

Position inkl. Befestigungs- und Kleinmaterial.
Menge: 15,000 m

**05.3 Insektengitter Ortgang**
Einbau von Insektenschutzgitter im Ortgang gem. Planunterlagen.
Bis zu 4x gekantetes Lochblech aus Alu, Farbe nach Wahl des AG, Stärke mindestens 2,5mm, vernietete Befestigung an Ortgangblech.

Abwicklung bis zu ca. 140mm mit bis zu 4 notwendigen Kantungen.
Menge: 17,000 m

**05.4 Zinkrinne 4-teilig halbrund**
Hängedachrinne Nenngröße: 500 (4-teilig) als Rinne nach DIN EN 612, halbrund aus legiertem Zink (Titanzink) nach DIN EN 988 Materialdicke min. 0,7 mm, einschl. Rinneisen liefern und fachgerecht montieren.

Anzahl der Rinneisen nach Erfordernis, Rinneneisen sind einzulassen und mit korrosionsgeschützten Schrauben zu befestigen. Die Rinne ist mit einem Gefälle von mindestens 1 mm/m zu verlegen.
Menge: 15,000 m

**05.5 Bewegungsausgleicher Rinne 4-teilig**
Bewegungsausgleicher passend zur 4-teiligen Rinne liefern und gemäß Herstellerrichtlinien sowie ÖNORM B 3521-1 und Fachregeln für Bauspenglerarbeiten einlöten.
Abstand der Bewegungsausgleicher <=15m
Menge: 1,000 St

**05.6 Kopfstücke für 4-teilige Rinne**
Kopfstücke als Rinnenendstücke gebördelt aus Zink passend zur Rinne NG 500 liefern und fachgerecht anbringen / einlöten.
Menge: 2,000 St

**05.7 Rinnablaufstutzen für 4-teilige Rinne**
Rinnenablaufstutzen trichterförmig einschließlich Laubfangkorb passend zur Zinkrinne NG 500 liefern und einlöten.
Menge: 2,000 St

**05.8 Fallrohr DN 120 rund**
Regenfallrohr-DN 120 aus legiertem Zink (Titanzink) nach DIN EN 988 rund, maschinell gelötet, nach DIN 18461, Dicke 0,7 mm, Nennmaß (Durchmesser) 120, inkl. Rohrschellen liefern.

Die einzelnen Rohrlängen sind mind. 50 mm
ineinanderzustecken. Der Abstand von Rohrschelle zu Rohrschelle ist max. 2,00m.

Leistung in fix und fertiger Arbeit liefern und fachgerecht montieren.
Menge: 4,000 m

**05.9 Bögen**
Fallrohrbögen aus Zink, NW 120, in verschiedenen Winkeln.

Liefern und fachgerecht einbauen.
Menge: 6,000 St

**05.10 Standrohr DN 120 - 2,00m rund**
Regenstandrohr DN 120 aus feuerverzinktem Stahl mit zusätzlicher Innenbeschichtung und mit Reinigungsöffnung

Länge 2,00 m

Durchmesser 120 mm

Standrohr liefern und sach- und fachgerecht an die Erdleitung anschließen.
Menge: 2,000 St

**05.11 provisorische Fallrohre**
Fallrohrprovisorium bestehend aus einem einem KG-Rohr/ alternativ aus einem Drainagerohr, welches mit einem Kunststoffschlauch überzogen wird. Rohr wasserdicht und kraftschlüssig an dem Rinneneinlaufstutzen sowie an der Kunststoffabflussrohrmuffe der Grundleitung montieren. Leitung über das Gerüst führen und bis zur Fertigstellung der Fassade vorhalten. Die Demontage und das Entsorgen ist
im Preis einzurechnen.

Traufhöhe bis ca. 3,50m
Menge: 10,000 m

*Hinweis: Ergänzung Vorhangfassade*
Ergänzung der Eternitvorhangfassade aus bauseitig vorhandenen Platten aus dem Bestand.

**05.12 Traglattung**
Traglattung für die nachstehende Plattenbekleidung bestehend aus Nadelholz, Sortierklasse nach DIN 4047-1 S13 oder S10,
mit einem Lattenquerschnitt von 30/50 mm liefern und winkelrecht mit korrosionsgeschützen Drahtstiften auf der bauseitigen Holzunterkonstruktion (OSB-Platte) befestigen.
Menge: 50,000 m

**05.13 Fassadenabschluss seitlich mit Alu-Kantprofil/ Verblender**
Seitlicher Fassadenabschluss als Übergang zum Verblender mit Alu-Kantprofil mind. 1 mm dick, 2-mal gekantet, Abstand Verblender/ Rückseite der Eternitplatte ca. 10mm, Abwicklung gem. Erfordernis, dauerhaft witterungsbeständig lackiert, alternativ chromatiert und pulverbeschichtet oder gleichwertig,
Farbton: schwarz .
Menge: 2,000 m

**05.14 Fassadenabschluss unten aus Alu-Lüftungsprofil**
Unterer Fassadenabschluss nach Detailzeichnung und Planung aus einem Aluminiumlochblech d = 1 mm an der Holzkonstruktion befestigt, Lüftungsquerschnitt ca. 40mm, dauerhaft witterungsbeständig lackiert / chromatiert und pulverbeschichtet oder gleichwertig, Farbton: schwarz
Menge: 10,000 m

**05.15 Fassadenabschluss oben aus Alu-Lüftungsprofil**
Position wie vor, jedoch

Fassadenabschluss oben.
Menge: 10,000 m

**05.16 Horizontales Sickenprofil**
Einbau eines horizontalen Sickenprofiles zum Verschließen der horizontalen Plattenfuge, nach Herstellervorgaben montiert. Die Dicke der hinterlegten Fugenprofile darf 0,8mm nicht überschreiten. Eine Profilwanderung ist durch einfache Fixierung zu verhindern. Es sind kopplungsfreie Bewegungsfugen zu gewähren.
Profil dauerhaft witterungsbeständig lackiert / chromatiert und pulverbeschichtet oder gleichwertig, Farbton: schwarz

Einbaubereiche: siehe Ansichten
Menge: 20,000 m

**05.17 Wandflächen bekleiden mit Fassadentafeln, 8mm**
Wandflächen bekleiden auf vorh. Holz-Unterkonstruktion,
mit bauseitigen Faserzement-Fassadentafeln der Stärke 8 mm, in Zuschnitten nach örtlichem Aufmaß gem. Angabe der Bauleitung bzw. Fassadenverlegeplänen. Die sichtbaren Kanten der Tafeln sind leicht zu brechen und erhalten eine transparente Luko-Kantenimprägnierung.

Die Fassadentafeln sind sichtbar zu befestigen.
Die Fugenbreite zwischen den Tafeln beträgt 10 mm. Auf eine ausreichende Hinterlüftung ist zu achten.
Menge: 15,000 m2

**05.18 Schrägschnitte an Fassadentafeln**
Schrägschnitte an Fassadentafeln entsprechend den
Fassadenplänen.
Menge: 20,000 m

### Titel 06 Stundenlohnarbeiten

*Hinweis: Stundenlohnarbeiten*
Stundenlohnarbeiten sind nur auf ausdrückliche Anweisung der Bauleitung auszuführen. Tagelohnzettel sind spätestens am dritten Tag nach Ausführung der Bauleitung zur Anerkennung vorzulegen.

Der Auftragnehmer hat keinen Rechtsanspruch auf Ausführung
der nachfolgend aufgeführten Nachweisarbeiten.
Dies ist bei der Preisfindung zu berücksichtigen.

**06.1 Stundenlohn Facharbeiter**
Einheitspreis für Stundenlohn Facharbeiter
Menge: 30,000 h

**06.2 Stundenlohn Helfer**
Einheitspreis für Stundenlohn Helfer.
Menge: 10,000 h
